# Estricharbeiten
Angebotsaufforderung (GAEB DA XML 3.2, DA83)
Projekt: byndl-MUSTER-EFH
Währung: EUR
Erstellt mit: byndl, byndl Bauplattform (byndl.de), 16.10.2026

## ESTR Leistungsverzeichnis Estricharbeiten
Datum: 16.10.2026

### 00 Vorbemerkungen

*Hinweis*
MUSTER: Beispiel-Leistungsverzeichnis von byndl.de für ein Beispielprojekt – Kernsanierung eines Einfamilienhauses (Baujahr 1968) mit energetischer Modernisierung, rund 147 m² Bodenfläche, unbewohnt während der Bauzeit. Mengen, Maße, Preise und Annahmen gelten nur für dieses Beispiel und ersetzen weder Planung noch Bestandsaufnahme; Preise sind eine Kostenschätzung als Orientierung, verbindlich ist erst das Angebot eines Betriebs nach dem Ortstermin. Für ein eigenes Vorhaben entsteht das passende Leistungsverzeichnis unter byndl.de aus der Beschreibung des eigenen Projekts.
GRUNDLAGEN: Ausführung nach VOB Teil C, insbesondere ATV DIN 18353 (Estricharbeiten), sowie DIN 18560-1 und DIN 18560-2 (Estriche im Bauwesen; Estriche und Heizestriche auf Dämmschichten), DIN EN 13813 (Estrichmörtel und Estrichmassen) und DIN 18202 (Toleranzen im Hochbau). Vertragsgrundlage ist der byndl-Werkvertrag (Pauschalfestpreisvertrag in Anlehnung an die VOB/B).
MATERIAL/SYSTEM: Heizestrich als Zementestrich CT-C25-F4 nach DIN EN 13813, schwimmend in Bauart A nach DIN 18560-2 (Heizrohre im Estrich), Rohrüberdeckung mindestens 45 mm, mit Estrichzusatzmittel für Heizestrich nach Angabe des Herstellers. Dämmstoffe: im EG Wärmedämmung aus EPS nach DIN EN 13163, Anwendungstyp DEO nach DIN 4108-10, 40 mm; im DG Trittschalldämmung aus Mineralwolle nach DIN EN 13162, Anwendungstyp DES, 20 mm. Die Zusammendrückbarkeit aller Dämmschichten unter dem Heizestrich einschließlich der Systemplatte der Fußbodenheizung darf insgesamt 5 mm nicht überschreiten. Randdämmstreifen aus PE-Schaum mit Folienlasche, Fugen- und Abschlussprofile als Systemzubehör; Referenzprodukte stets „oder gleichwertig“.
UNTERGRUND/BESTAND: Einfamilienhaus Baujahr 1968; Untergrund sind die Stahlbeton-Rohdecken (16 cm) über dem Keller (EG) und über dem EG (DG). Altestrich (ca. 6 cm Zementestrich auf 2 cm Dämmung) und Altbeläge entfernt vorab das Gewerk Abbruch/Entkernung, die Deckenöffnungen des zurückgebauten Schornsteins schließt das Gewerk Rohbau; dieses LV beginnt auf der freien, besenreinen Rohdecke. Der Keller ist unbeheizt, aber trocken, das EG liegt nicht erdberührt; eine Feuchtigkeitssperre ist daher nicht erforderlich. Vorausgesetzt wird die Ebenheit der Rohdecken nach DIN 18202 Tabelle 3 Zeile 2. Eignung des Untergrunds und Einhaltung der Aufbauhöhen sind nach dem Ortstermin mit dem verbindlichen Angebot zuzusichern.
SCHNITTSTELLEN: Fußbodenheizung im Tackersystem durch das Gewerk Heizungsinstallation: Tackerplatte (EPS 30 mm, folienkaschiert, zugleich Abdeckung der Dämmschicht), Heizrohre, Heizkreisverteiler, Dichtheitsprüfung, Kennzeichnung der Messstellen sowie Funktions- und Belegreifheizen mit Aufheizprotokoll; die Heizrohre stehen während des Estricheinbaus unter Prüfdruck. Leitungen und Leerrohre verlegen und befestigen vor dem Estrich die Gewerke Elektroinstallation, Sanitärinstallation und Heizungsinstallation; die Ausgleichsschicht über den Leitungen auf der Rohdecke des Dachgeschosses ist Bestandteil dieses LV. Die Duschrinne mit werkseitiger Dichtmanschette setzt das Gewerk Sanitärinstallation höhengerecht vor dem Estrich. Abdichtung nach DIN 18534, Fliesen und CM-Messung vor dem Fliesenbelag: Gewerk Fliesen- und Plattenarbeiten; Parkett, Übergangsprofile und CM-Messung vor dem Parkett: Gewerk Bodenbelagsarbeiten; das Abschneiden der Randdämmstreifen übernehmen die belegenden Gewerke. Die Gefälleausbildung der bodengleichen Dusche im Bad DG ist Bestandteil dieses LV.
MENGEN/AUFMASS: Das vorläufige Angebot erfolgt auf Basis der in diesem LV angegebenen Mengen; eine Mengenprüfung durch den Bieter ist vor der vorläufigen Beauftragung nicht möglich und wird nicht vorausgesetzt. Nach vorläufiger Beauftragung sind Mengen und örtliche Gegebenheiten im Rahmen des Ortstermins bzw. anhand von Plänen und Unterlagen zu verifizieren; mit Abgabe des verbindlichen Angebots gelten die Mengen als vom Bieter geprüft. Als geschätzt gekennzeichnete Mengen (Randdämmstreifen, Fugen- und Abschlusslängen) sind bis zum verbindlichen Angebot zu prüfen. Vergütet wird ein Pauschalfestpreis auf Grundlage des verbindlichen Angebots; ein Abrechnungsaufmaß findet nicht statt. Eventual-/Bedarfspositionen (NEP) sind nicht im Pauschalfestpreis enthalten und werden nur auf Anordnung des Auftraggebers zum angebotenen Einheitspreis vergütet.
KALKULATION: In die Einheitspreise einzurechnen sind alle Nebenleistungen nach ATV DIN 18353 und DIN 18299 jeweils Abschnitt 4, insbesondere Liefern und Lagern der Stoffe, Pumpförderung bis ins DG einschließlich Vorhalten von Estrichpumpe und Schlauchleitungen, Herstellen der Oberfläche als Untergrund für Fliesen und Parkett, Schutz des frischen Estrichs vor zu schnellem Austrocknen, Schutz angrenzender Bauteile, Beseitigen eigener Abfälle und Verschmutzungen sowie die Übergabedokumentation (Einbaudatum, Estrichart, Zusatzmittel, Dicken) an Auftraggeber und Folgegewerke. Baustrom und Bauwasser einschließlich Anmachwasser stellt der Auftraggeber kostenlos aus den Hausanschlüssen. Alle Preise netto zzgl. gesetzlicher Mehrwertsteuer.
BAUSTELLE/LOGISTIK: Zufahrt für LKW bis 7,5 t über die eigene Einfahrt, Stellplatz für Estrichpumpe und Zuschlagstoffe in der Einfahrt bzw. auf der Lagerfläche (ca. 60 m²), kein öffentlicher Grund. Schlauchführung durch die Haustür bzw. nach Abstimmung über ein Fenster und das Fassadengerüst des Gewerks Gerüstbau. Arbeitszeiten werktags 7–18 Uhr, keine Sonderauflagen; das Haus ist während der gesamten Bauzeit unbewohnt.
AUFBAU/HÖHENLAGE: Aufbau EG von unten: Rohdecke, EPS DEO 40 mm (dieses LV), Tackerplatte 30 mm (Gewerk Heizungsinstallation), Heizestrich CT-C25-F4 mit 45 mm Rohrüberdeckung (Nenndicke ca. 62 mm bei 17 mm Rohraußendurchmesser), Belag. Aufbau DG: Rohdecke, Ausgleichsschicht über den Leitungen ca. 25 mm und Mineralwolle-Trittschalldämmung 20 mm (beide dieses LV), Tackerplatte 30 mm, Heizestrich wie im EG, Belag. Die Fertigfußbodenhöhen sind vor Beginn mit dem Auftraggeber festzulegen und mit Haustür, Hebe-Schiebe-Tür (schwellenarm), Treppen und Türdurchgängen abzustimmen (Pos. 01.01.002).
AUSFÜHRUNGSBEDINGUNGEN: Einbau nur bei Raum- und Untergrundtemperaturen ab 5 °C; der frische Estrich ist in den ersten Tagen vor Zugluft, Frost und direkter Sonneneinstrahlung zu schützen. Begehbar nach ca. 3 Tagen, Belastung durch andere Gewerke erst nach Freigabe durch den Auftragnehmer. Das Funktionsheizen durch das Gewerk Heizungsinstallation beginnt beim Zementestrich frühestens 21 Tage nach dem Einbau; die Belegreife stellt das jeweils belegende Gewerk per CM-Messung fest. Einbaudatum und Estrichzusatz sind schriftlich mitzuteilen.

### 01 Baustelleneinrichtung und Vorarbeiten

#### 01.01 Baustelleneinrichtung und Vorarbeiten

**01.01.001 Baustelleneinrichtung (einrichten, vorhalten, räumen)**
Einrichten, Vorhalten und Räumen der Baustelleneinrichtung für die Estricharbeiten in EG und DG, einschließlich An- und Abtransport von Estrichpumpe (Mischpumpe), Schlauchleitungen, Geräten und Werkzeugen. Enthalten sind das Einrichten des Pumpen- und Materialstellplatzes in der Einfahrt, das Verlegen und Sichern der Schlauchwege bis in beide Geschosse sowie der Schutz von Zugangswegen, Türen und Fenstern entlang der Schlauchführung. Nach Abschluss werden Stellplatz und Arbeitsbereiche geräumt und von Estrichresten gereinigt. Baustrom und Bauwasser stellt der Auftraggeber kostenlos.
Hinweis: eine BE-Position, zwei Geschosse, Pumpförderung bis DG
Menge: 1,000 psch

**01.01.002 Fertigfußbodenhöhen festlegen, Meterriss übertragen**
Festlegen der Fertigfußbodenhöhen für EG und DG gemeinsam mit dem Auftraggeber unter Berücksichtigung von Haustür, Hebe-Schiebe-Tür (schwellenarm), Antritt und Austritt der Treppen, Türdurchgängen und der unterschiedlichen Belagsdicken von Fliesen und Parkett. Übertragen des Meterrisses in alle Räume beider Geschosse sowie Kontrolle der Rohdeckenhöhen und der verfügbaren Aufbauhöhe vor Beginn der Dämmarbeiten. Abweichungen, die den geplanten Aufbau nicht zulassen, sind dem Auftraggeber vor Ausführung schriftlich anzuzeigen. Das Höhenprotokoll wird Auftraggeber und Folgegewerken übergeben.
Hinweis: beide Geschosse, verbundene Bereiche über Treppe und Türdurchgänge
Menge: 1,000 psch

### 02 Erdgeschoss – Wärmedämmung und Heizestrich (75,0 m²)

#### 02.01 Erdgeschoss – Wärmedämmung und Heizestrich (75,0 m²)

**02.01.001 Erdgeschoss: Rohdecke als Estrichuntergrund vorbereiten**
Vorbereiten der Stahlbeton-Rohdecke über dem Keller in allen Räumen des EG (Diele 12,0 m², Gäste-WC 2,8 m², Küche 11,5 m², Wohnen/Essen 34,0 m², Arbeitszimmer 12,5 m², Abstellraum 2,2 m²) für die Aufnahme der Dämmschicht. Abstoßen von Mörtel- und Kleberresten, Schließen kleiner Fehlstellen mit Reparaturmörtel, Kehren und Absaugen der Fläche. Die Rohdecke wird auf Ebenheit und lose Stellen geprüft; Abweichungen über die Toleranz nach DIN 18202 Tabelle 3 Zeile 2 hinaus sind dem Auftraggeber anzuzeigen. Eine zweite Reinigung derselben Fläche ist nicht vorgesehen.
Hinweis: Bodenfläche EG 75,0 m² lt. Raumliste
Menge: 75,000 m²

**02.01.002 Erdgeschoss: Wärmedämmung EPS DEO 40 mm unter der Fußbodenheizung**
Lieferung und Verlegen einer Wärmedämmschicht aus expandiertem Polystyrol nach DIN EN 13163, Anwendungstyp DEO nach DIN 4108-10 (Druckspannung bei 10 % Stauchung mindestens 100 kPa), WLS 035, Dicke 40 mm, einlagig auf der vorbereiteten Rohdecke in allen Räumen des EG. Platten dicht gestoßen im Verband, vollflächig aufliegend und an Leitungen, Durchdringungen und Randdämmstreifen passgenau angearbeitet. Die Dämmschicht liegt unter der folienkaschierten Tackerplatte des Gewerks Heizungsinstallation, die sie zugleich abdeckt. Die Zusammendrückbarkeit aller Dämmschichten unter dem Heizestrich bleibt damit unter 5 mm.
Hinweis: EG 75,0 m²; 40 mm lt. Projektangaben
Menge: 75,000 m²

**02.01.003 Erdgeschoss: Randdämmstreifen PE 8 × 150 mm mit Folienlasche**
Lieferung und Anbringen von Randdämmstreifen aus PE-Schaum, Dicke 8 mm, Höhe 150 mm, mit angeschweißter Folienlasche und Selbstklebestreifen, an allen aufgehenden Bauteilen (Wände, Ständer- und Vorwände, Treppenanschlüsse, Rohrdurchführungen) in allen Räumen des EG vor dem Verlegen der Dämmschicht. Der Streifen reicht von der Rohdecke bis über die Oberkante des späteren Belags und ermöglicht die nach DIN 18560-2 für Heizestriche geforderte Bewegung von mindestens 5 mm. Die Folienlasche wird auf die Tackerplatte gelegt und verklebt, sodass kein Estrichmörtel hinterlaufen kann und keine Schallbrücken entstehen. Das Abschneiden der überstehenden Streifen nach der Belagsverlegung übernehmen die belegenden Gewerke.
Hinweis: Raumumfänge EG aus Raumflächen (Seitenverhältnis ca. 1:1,5) ca. 79 m, abzgl. Türöffnungen beidseitig ca. 15 m, zzgl. Treppenanschlüsse ca. 6 m ≈ 70 m
Menge: 70,000 m

**02.01.004 Erdgeschoss: Heizestrich CT-C25-F4, 45 mm Rohrüberdeckung, schwimmend**
Lieferung und Einbau eines Heizestrichs als Zementestrich CT-C25-F4 nach DIN EN 13813, schwimmend auf der Fußbodenheizung (Bauart A nach DIN 18560-2), in allen Räumen des EG: Diele 12,0 m², Gäste-WC 2,8 m², Küche 11,5 m², Wohnen/Essen 34,0 m², Arbeitszimmer 12,5 m², Abstellraum 2,2 m². Rohrüberdeckung mindestens 45 mm über Rohrscheitel, Nenndicke ca. 62 mm bei 17 mm Rohraußendurchmesser, mit Estrichzusatzmittel für Heizestrich. Maschinelle Förderung, vollständiges Umschließen der Heizrohre, Verdichten und Abziehen auf die festgelegte Höhe, Oberfläche abgerieben als Untergrund für Fliesen im Dünnbett und vollflächig verklebtes Parkett, Ebenheit nach DIN 18202 Tabelle 3 Zeile 3. Vor Beginn ist der Prüfdruck der Heizrohre am Manometer zu kontrollieren, die gekennzeichneten Messstellen bleiben erhalten. Nachbehandlung in den ersten Tagen ist enthalten; Bewegungsfugen siehe Titel 04.
Hinweis: EG 75,0 m²; Nenndicke 17 + 45 = ca. 62 mm
Menge: 75,000 m²

### 03 Dachgeschoss – Trittschalldämmung und Heizestrich (72,0 m²)

#### 03.01 Dachgeschoss – Trittschalldämmung und Heizestrich (72,0 m²)

**03.01.001 Dachgeschoss: Rohdecke als Estrichuntergrund vorbereiten**
Vorbereiten der Stahlbeton-Rohdecke über dem EG in allen Räumen des DG (Eltern 19,5 m², Bad 10,5 m², Kind 1 14,5 m², Kind 2 14,0 m², Flur 9,0 m², Abstellraum 4,5 m²) für die Aufnahme der Ausgleichsschicht. Abstoßen von Mörtel- und Kleberresten, Schließen kleiner Fehlstellen mit Reparaturmörtel, Kehren und Absaugen der Fläche, auch in den Bereichen unter den Dachschrägen bis an den Kniestock. Die Rohdecke wird auf Ebenheit und lose Stellen geprüft; Abweichungen über die Toleranz nach DIN 18202 Tabelle 3 Zeile 2 hinaus sind dem Auftraggeber anzuzeigen. Eine zweite Reinigung derselben Fläche ist nicht vorgesehen.
Hinweis: Bodenfläche DG 72,0 m² lt. Raumliste
Menge: 72,000 m²

**03.01.002 Dachgeschoss: Ausgleichsschicht aus gebundener EPS-Schüttung über den Leitungen auf der Rohdecke, ca. 25 mm**
Lieferung und Einbau einer Ausgleichsschicht aus zementgebundener EPS-Schüttung auf der vorbereiteten Rohdecke in allen Räumen des Dachgeschosses (Eltern 19,5 m², Bad 10,5 m², Kind 1 14,5 m², Kind 2 14,0 m², Flur 9,0 m², Abstellraum 4,5 m²) bis Oberkante der zuvor vom jeweiligen Gewerk befestigten Leitungen, Schichtdicke ca. 25 mm. Auf der Rohdecke liegen die Installationsrohre des Gewerks Elektroinstallation zu den Deckenauslässen im Erdgeschoss (ca. 35 m) und die Anschlussleitung der Duschrinne des Gewerks Sanitärinstallation. Einbau verdichtet und eben abgezogen, so dass eine ebene, tragfähige Fläche zur Aufnahme der Trittschalldämmung nach DIN 18560-2 entsteht; die Leitungen dürfen dabei weder beschädigt noch verschoben werden. Die Schicht wird über die gesamte Geschossfläche ausgeführt, damit Trittschalldämmung, Heizestrich und Fertigfußboden in allen Räumen des Dachgeschosses höhengleich bleiben; die Trocknungszeit vor dem Verlegen der Trittschalldämmung richtet sich nach Herstellerangabe.
Hinweis: DG 72,0 m² lt. Raumliste; Leitungshöhe ca. 20 mm (Installationsrohr M20) zuzüglich Toleranz ≈ 25 mm. Fällt sicher an, daher keine Bedarfsposition.
Menge: 72,000 m²

**03.01.003 Dachgeschoss: Trittschalldämmung Mineralwolle 20 mm unter der Fußbodenheizung**
Lieferung und Verlegen einer Trittschalldämmung aus Mineralwolle-Trittschalldämmplatten nach DIN EN 13162, Anwendungstyp DES nach DIN 4108-10, Dicke 20 mm, Zusammendrückbarkeit höchstens 2 mm, dynamische Steifigkeit höchstens 20 MN/m³, nichtbrennbar, einlagig auf der Ausgleichsschicht in allen Räumen des DG. Platten dicht gestoßen, vollflächig und ohne Hohlstellen verlegt, an Randdämmstreifen, Vorwänden und Durchdringungen passgenau angearbeitet. Die Trittschalldämmung liegt durchgehend unter der Tackerplatte des Gewerks Heizungsinstallation; Schallbrücken zu Wänden und Rohdecke sind auszuschließen. Die Zusammendrückbarkeit aller Dämmschichten einschließlich Tackerplatte bleibt unter 5 mm.
Hinweis: DG 72,0 m²; 20 mm lt. Projektangaben
Menge: 72,000 m²

**03.01.004 Dachgeschoss: Randdämmstreifen PE 8 × 150 mm mit Folienlasche**
Lieferung und Anbringen von Randdämmstreifen aus PE-Schaum, Dicke 8 mm, Höhe 150 mm, mit angeschweißter Folienlasche und Selbstklebestreifen, an allen aufgehenden Bauteilen (Giebel-, Kniestock- und Innenwände, Ständerwand, Vorwände, Rohrdurchführungen) in allen Räumen des DG vor dem Verlegen der Dämmschicht. Der Streifen reicht von der Rohdecke bis über die Oberkante des späteren Belags und ermöglicht die für Heizestriche geforderte Bewegung von mindestens 5 mm. Die Folienlasche wird auf die Tackerplatte gelegt und verklebt, sodass kein Estrichmörtel hinterlaufen kann. Das Abschneiden der überstehenden Streifen übernehmen die belegenden Gewerke.
Hinweis: Raumumfänge DG ca. 83 m abzgl. Türöffnungen beidseitig 9 m und Treppenloch (Randabschluss) ca. 4,5 m ≈ 70 m
Menge: 70,000 m

**03.01.005 Dachgeschoss: Heizestrich CT-C25-F4, 45 mm Rohrüberdeckung, schwimmend**
Lieferung und Einbau eines Heizestrichs als Zementestrich CT-C25-F4 nach DIN EN 13813, schwimmend auf der Fußbodenheizung (Bauart A nach DIN 18560-2), in allen Räumen des DG: Eltern 19,5 m², Bad 10,5 m², Kind 1 14,5 m², Kind 2 14,0 m², Flur 9,0 m², Abstellraum 4,5 m². Rohrüberdeckung mindestens 45 mm über Rohrscheitel, Nenndicke ca. 62 mm bei 17 mm Rohraußendurchmesser, mit Estrichzusatzmittel für Heizestrich. Pumpförderung ins DG, vollständiges Umschließen der Heizrohre, Verdichten und Abziehen auf die festgelegte Höhe, Oberfläche abgerieben als Untergrund für Abdichtung und Fliesen im Bad sowie vollflächig verklebtes Parkett, Ebenheit nach DIN 18202 Tabelle 3 Zeile 3. Vor Beginn ist der Prüfdruck der Heizrohre zu kontrollieren, die gekennzeichneten Messstellen bleiben erhalten. Die Fläche der Dusche ist enthalten, ihr Gefälle wird über Pos. 03.01.006 vergütet; Nachbehandlung ist enthalten.
Hinweis: DG 72,0 m²; Nenndicke 17 + 45 = ca. 62 mm
Menge: 72,000 m²

**03.01.006 Zulage zu Pos. 03.01.005: Gefälleausbildung Duschfläche Bad DG zur Duschrinne**
Zulage zu Pos. 03.01.005 für das Ausbilden eines Pultgefälles von ca. 1,5 % im Heizestrich der bodengleichen Dusche im Bad DG (Duschfläche 1,20 × 0,90 m) zur wandseitigen Duschrinne. Das Gefälle wird mit Lehren bzw. Abziehschienen hergestellt; die Rohrüberdeckung von mindestens 45 mm ist auch am Tiefpunkt an der Rinne einzuhalten. Die Höhenlage von Rinne, Heizrohren und Fertigfußboden ist vorab mit den Gewerken Sanitärinstallation und Heizungsinstallation abzustimmen. Der Übergang zur übrigen, gefällelosen Badfläche erfolgt ohne Stufe und ohne Gegengefälle. Die Fläche ist in der Grundposition enthalten, hier wird nur der Mehraufwand vergütet.
Hinweis: Duschfläche 1,20 × 0,90 m = 1,08 m²
Menge: 1,080 m²

**03.01.007 Dachgeschoss: Anarbeiten des Heizestrichs an den Rinnenkörper der Duschrinne**
Passgenaues Anarbeiten des Heizestrichs an den vom Gewerk Sanitärinstallation höhengerecht gesetzten Rinnenkörper der Duschrinne (Rinnenlänge 800 mm an der 0,90 m breiten Schmalseite der Dusche) im Bad DG, einschließlich der Aussparung im Bereich des Ablaufs. Randdämmstreifen bzw. Trennlage um den Rinnenkörper nach Herstellervorgabe zur Entkopplung; der Estrich wird hohlraumfrei an den Rinnenflansch angearbeitet, ohne den Rinnenkörper zu belasten oder zu verschieben. Die werkseitige Dichtmanschette der Rinne bleibt unbeschädigt und frei für den Anschluss der Abdichtung durch das Gewerk Fliesen- und Plattenarbeiten. Der Schutz der Rinne vor Verschmutzung während des Einbaus ist enthalten.
Hinweis: 1 bodengleiche Dusche mit Duschrinne lt. Projektangaben
Menge: 1,000 Stk

### 04 Fugen und Randabschlüsse

#### 04.01 Fugen und Randabschlüsse

**04.01.001 Bewegungsfugen im Heizestrich mit Fugenprofil (Türdurchgänge, Feldgrenzen)**
Lieferung und Einbau von Bewegungsfugenprofilen (Dehnfugenprofil aus PE-Schaum mit selbstklebendem Fuß, Höhe passend zur Estrichdicke) zur Ausbildung durchgehender Bewegungsfugen im Heizestrich nach Fugenplan: in allen Türdurchgängen von EG und DG, an der Glas-Schiebetür Wohnen/Diele, am Durchbruch Küche/Wohnen (3,0 m) und als Feldbegrenzungsfuge in Wohnen/Essen. Die Fugen trennen den Estrich über den gesamten Querschnitt bis auf die Dämmschicht und sind auf die Heizkreisgrenzen abgestimmt; Heizrohre kreuzen die Fugen nur als Anbindeleitungen mit Schutzrohr (Gewerk Heizungsinstallation). Der Fugenplan wird vor Ausführung mit dem Gewerk Heizungsinstallation abgestimmt und vom Auftraggeber freigegeben. Die Fugen sind von den belegenden Gewerken im Belag zu übernehmen.
Hinweis: EG: 4 Türen à 0,9 m + Glas-Schiebetür 1,0 m + Durchbruch 3,0 m = 7,6 m; DG: 5 Türen à 0,9 m = 4,5 m; Feldfuge Wohnen/Essen ca. 3,5 m; Summe 15,6 m
Menge: 15,600 m

**04.01.002 Randabschluss des Estrichs an Treppenöffnungen mit Abschlussprofil**
Herstellen eines Randabschlusses (Stirnabschluss) des schwimmenden Estrichs an den offenen Deckenrändern mit verbleibendem Estrich-Abschlussprofil aus verzinktem Stahlblech (Winkelprofil, Höhe passend zum Gesamtaufbau), zur Deckenstirn hin mit Randdämmstreifen entkoppelt. Einbauorte: Treppenloch im DG-Flur (Längsseite ca. 3,50 m und Austritt ca. 0,95 m) sowie Austritt der Kellertreppe im EG (ca. 1,00 m). Das Profil wird flucht- und höhengerecht zur festgelegten Fertigfußbodenhöhe gesetzt und sicher befestigt, sodass der Estrich beim Einbau sauber abgestellt ist. Das Profil bleibt verdeckt: Die sichtbare Kante bilden an der Längsseite des Treppenlochs der Abschlusswinkel des Gewerks Bodenbelagsarbeiten, am Treppenaustritt die Austrittskante des Gewerks Tischlerarbeiten und am Austritt der Kellertreppe das Treppenkantenprofil des Gewerks Fliesen- und Plattenarbeiten; das Geländer des Gewerks Schlosser-/Metallbauarbeiten wird seitlich an der Deckenstirn befestigt. Diese Anschlüsse sind bei der Profilhöhe zu berücksichtigen.
Hinweis: Treppenloch DG 3,50 m + 0,95 m, Austritt Kellertreppe ca. 1,00 m = 5,45 ≈ 5,5 m
Menge: 5,500 m

### 05 Sonstiges / Eventualpositionen

#### 05.01 Sonstiges / Eventualpositionen

**05.01.001 NEP: Stundenlohnarbeiten Estrichleger**
Stundenlohnarbeiten eines Estrichlegers für nicht im LV beschriebene Kleinleistungen, die der Auftraggeber vor Ausführung ausdrücklich anordnet. Ausführung nur nach vorheriger Anordnung und gegen vom Auftraggeber gegengezeichnete Stundennachweise. Die Position ist nicht im Pauschalfestpreis enthalten und wird nur bei Anordnung zum angebotenen Einheitspreis vergütet. Benötigtes Material wird gesondert nachgewiesen.
Hinweis: Bedarfsposition, Menge nicht abgrenzbar (EP je Stunde)
Bedarfsposition (NEP): Abrechnung nur bei tatsächlicher Beauftragung/Ausführung.
Menge: 1,000 h
